# JUWÖ Poroton-Werke
Leistungsbeschreibung (GAEB DA XML 3.2, DA81)
Währung: EUR
Erstellt mit: AVAPLAN, 14.10.2022

## JUWÖ Poroton-Werke
Datum: 30.03.2021
EP-Anteile: Löhne; Stoffe; Geräte; Sonstige

*Hinweis*
Verarbeitungstechniken für Planziegel:

VD - System

Mörtelauftrag mit VD-Walze und vollflächig deckelnder
Lagerfuge.

Für alle Außenwand- und Kellerziegel ist das VD-System
zwingend vorgeschrieben. Das Tauchverfahren ist hier
nicht zulässig (außer T 11, in 19 und 24 cm und T 14).

Die Verwendung von Laíbungsziegel ist für den späteren Tür- und Fenstereinbau zu empfehlen (als Endziegel /Endziegel lang im Lieferprogramm bezeichnet).

Ferner bieten wir die Einweisung der Baustelle durch
unsere Anwendungstechniker an.

### Abschnitt 1 Außenwände

#### Titel 1.1 Außenwände aus ThermoPlan® - Ziegel

**1.1.1 Ziegel-Außenmauerwerk aus ThermoPlan® MZ 60 (42,5 cm) von JUWÖ**
Ziegel-Außenmauerwerk aus ThermoPlan® MZ 60 von JUWÖ
nach Zulassung Z-17.1-1025

Wärmeleitfähigkeit Lamda R = 0,06 W/(m*K)
Rohdichteklasse 0,50 kg/dm³
Steinfestigkeitsklasse 6
zul. Drucksp. Sigma 0 = 0,68 MN/m²
fk  =  1,80 MN/m²
Feuerwiderstandsklasse  -
Wanddicke  42,5 cm

liefern und nach Planunterlagen und Angabe der
Bauleitung gemäß DIN 1053 flucht-und lotrecht
unter Verwendung von Anfangs- und
Eckziegeln herstellen.

Verarbeitung: VD-System
Menge: 1,000 m²

**1.1.2 Ziegel-Außenmauerwerk aus ThermoPlan® MZ 65 von JUWÖ**
Ziegel-Außenmauerwerk aus ThermoPlan®  MZ 65 von JUWÖ
nach Zulassung Z-17.1-1086
Wärmeleitfähigkeit  R = 0,065 W/(m*K)
Rohdichteklasse 0,55 kg/dm³
Steinfestigkeitsklasse  8
zul. Drucksp. Sigma 0  = 0,84 MN/m²
fk= 2,2 MN/m²
Feuerwiderstandsklasse: Brandwand

a) Wanddicke  36,5 cm
b) Wanddicke  42,5 cm
c) Wanddicke  49  cm

liefern und nach Planunterlagen und Angabe der
Bauleitung gemäß DIN 1053 flucht- und lotrecht unter
Verwendung von Anfangs- und Eckziegeln herstellen.

Verarbeitung: VD-System
Menge: 1,000 m²

**1.1.3 Ziegel-Außenmauerwerk aus ThermoPlan® MZ 70 30-42,5 cm von JUWÖ**
Ziegel-Außenmauerwerk aus ThermoPlan  MZ 70 von JUWÖ
nach Zulassung Z-17.1-1084
Wärmeleitfähigkeit  R = 0,07 W/(m*K)
Rohdichteklasse 0,55 kg/dm³
Steinfestigkeitsklasse  8
zul. Drucksp.: 0,84 MN/m²
fk = 2,2 MN/m²
Feuerwiderstandsklasse: F90A >30cm, Brandwand >36,5cm

a) Wanddicke  30  cm
b) Wanddicke  36,5 cm
c) Wanddicke  42,5 cm

liefern und nach Planunterlagen und Angabe der
Bauleitung gemäß DIN 1053 flucht- und lotrecht unter
Verwendung von Anfangs- und Eckziegeln herstellen.

Verarbeitung: VD-System
Menge: 1,000 m²

**1.1.4 Ziegel-Außenmauerwerk aus ThermoPlan® MZ 70 24 cm von JUWÖ**
Ziegel-Außenmauerwerk aus ThermoPlan  MZ 70 von JUWÖ
nach Zulassung Z-17.1-1084
Wärmeleitfähigkeit  R = 0,07 W/(m*K)
Rohdichteklasse 0,55 kg/dm³
Steinfestigkeitsklasse  6
zul. Drucksp.: 0,84 MN/m²
fk = 2,2 MN/m²

Wanddicke  24 cm

liefern und nach Planunterlagen und Angabe der
Bauleitung gemäß DIN 1053 flucht- und lotrecht
herstellen.

Verarbeitung: VD-System
Menge: 1,000 m²

**1.1.5 Ziegel-Außenmauerwerk aus ThermoPlan® MZ 70 49 cm von JUWÖ**
Ziegel-Außenmauerwerk aus ThermoPlan  MZ 70 von JUWÖ
nach Zulassung Z-17.1-1005
Wärmeleitfähigkeit  R = 0,07 W/(m*K)
Rohdichteklasse 0,50 kg/dm³
Steinfestigkeitsklasse  8
zul. Drucksp.:  0,70 MN/m²
fk = 1,80 MN/m²
Feuerwiderstandsklasse: Brandwand

Wanddicke  49 cm

liefern und nach Planunterlagen und Angabe der
Bauleitung gemäß DIN 1053 flucht- und lotrecht unter
Verwendung von Anfangs- und Eckziegeln herstellen.

Verarbeitung: VD-System
Menge: 1,000 m²

**1.1.6 Ziegel-Außenmauerwerk aus ThermoPlan® MZ 8 von JUWÖ**
Ziegel-Außenmauerwerk aus ThermoPlan® MZ 8 von JUWÖ
nach Zulassung Z-17.1-906
Wärmeleitfähigkeit Lamda R = 0,08 W/(m*K)
Rohdichteklasse 0,65 kg/dm³
Steinfestigkeitsklasse 8
zul. Drucksp. Sigma 0 = 0,65 MN/m²
fk  =  1,7 MN/m²
Feuerwiderstandsklasse: F 90 A

a) Wanddicke  30  cm
b) Wanddicke  36,5 cm
c) Wanddicke  42,5 cm

liefern und nach Planunterlagen und Angabe der
Bauleitung gemäß DIN 1053 flucht-
und lotrecht unter Verwendung von Anfangs- und
Eckziegeln herstellen.

Verarbeitung: VD-System
Menge: 1,000 m²

**1.1.7 Ziegel-Außenmauerwerk aus ThermoPlan® S 7 5 von JUWÖ**
Ziegel-Außenmauerwerk aus ThermoPlan® S 7 5 von JUWÖ
nach Zulassung  Z-17.1-1140
Wärmeleitfähigkeit Lamda R = 0,075 W/(m*K)
Rohdichteklasse 0,60 kg/dm³
Steinfestigkeitsklasse 6
zul. Drucksp. Sigma 0 = 0,60 MN/m²
fk = 1,50 MN/m²
Feuerwiderstandsklasse:  F 90 A

a) Wanddicke 36,5 cm
b) Wanddicke 42,5 cm
c) Wanddicke 49 cm

liefern und nach Planunterlagen und Angabe der
Bauleitung gemäß DIN 1053 flucht-und lotrecht
unter Verwendung von Anfangs- und Eckziegeln
herstellen.

Verarbeitung: VD-System
Menge: 1,000 m²

**1.1.8 Ziegel-Außenmauerwerk aus ThermoPlan® S 8 von JUWÖ**
Ziegel-Außenmauerwerk aus ThermoPlan® S 8 von JUWÖ
nach Zulassung Z-17.1-1013
Wärmeleitfähigkeit Lamda R = 0,08 W/(m*K)
Rohdichteklasse 0,60 kg/dm³
Steinfestigkeitsklasse  8  (6  für 50cm)
zul. Drucksp. Sigma 0 = 0,9 / (0,7 MN/m² für 50cm)
fk  = 2,3/ 1,8 MN/m²
Feuerwiderstandsklasse: Brandwand

a) Wanddicke  36,5 cm
b) Wanddicke  42,5 cm
c) Wanddicke  50  cm

liefern und nach Planunterlagen und Angabe der
Bauleitung gemäß DIN 1053 flucht- und lotrecht unter
Verwendung von Anfangs- und Eckziegeln herstellen.

Verarbeitung: VD-System
Menge: 1,000 m²

**1.1.9 Ziegel-Außenmauerwerk aus ThermoPlan® S 9 von JUWÖ**
Ziegel-Außenmauerwerk aus ThermoPlan® S 9 von JUWÖ
nach Zulassung Z-17.1-1013 / Z-17.1-946
Wärmeleitfähigkeit Lamda R = 0,09 W/(m*K)
Rohdichteklasse 0,60 / 0,65 kg/dm³
Steinfestigkeitsklasse 8
zul. Drucksp. Sigma 0 = 0,9 MN/m²
fk  =  2,3 MN/m²

Feuerwiderstandsklasse:
30 cm  F-30 A
36,5/42,5 cm  F-90A
Brandwand  (>36,5 cm mit Zulassung Z-17.1-1013 Werk Zeller)

a) Wanddicke  30  cm
b) Wanddicke  36,5 cm
c) Wanddicke  42,5 cm

liefern und nach Planunterlagen und Angabe der
Bauleitung gemäß DIN 1053 flucht-und lotrecht
unter Verwendung von Anfangs- und Eckziegeln herstellen.

Verarbeitung: VD-System
Menge: 1,000 m²

**1.1.10 Ziegel-Außenmauerwerk aus ThermoPlan® MZ 80-GS von JUWÖ**
Ziegel-Außenmauerwerk aus ThermoPlan MZ 80-GS von JUWÖ
nach Zulassung Z-17.1-1202
Wärmeleitfähigkeit Lamda R = 0,08 W/(m*K)
Rohdichteklasse 0,70 kg/dm³
Steinfestigkeitsklasse 10
zul. Drucksp. Sigma 0 = 1,3 MN/m²
fk  = 3,5 MN/m²
Feuerwiderstandsklasse: Brandwand

a) Wanddicke  30  cm
b) Wanddicke  36,5 cm
c) Wanddicke  42,5 cm

Doppelte Ziegelstege an der Außen- und Innenseite zum
Schlitzen für  Elektroleitungen, ohne dass die erste
Dämmstoffkammer geöffnet wird.

Optimierter Ziegel für die Schallschutz-Anforderungen
im Mehrfamilienhausbau mit einem Schallschutz Rw = 48,2
dB (30er Wand) nachgewiesen durch Prüfzeugnis und Rw =
50,8 dB (36,5er Wand) nachgewiesen durch Prüfzeugnis
liefern und nach Planunterlagen und Angabe der
Bauleitung gemäß DIN 1053 flucht- und lotrecht unter
Verwendung von Anfangs- und Eckziegeln herstellen.

Verarbeitung: VD-System
Menge: 1,000 m²

**1.1.11 Ziegel-Außenmauerwerk aus ThermoPlan® MZ 90-GMS von JUWÖ**
Ziegel-Außenmauerwerk aus ThermoPlan® MZ 90-GMS von
JUWÖ
nach Zulassung Z-17.1-1164
Wärmeleitfähigkeit Lamda R = 0,09 W/(m*K)
Rohdichteklasse 0,70 kg/dm³
Steinfestigkeitsklasse 12
zul. Drucksp. Sigma 0 = 1,6 MN/m²
fk =  4,5 MN/m²

Feuerwiderstandsklasse: Brandwand

a) Wanddicke  36,5 cm
b) Wanddicke  42,5 cm

Optimierter Ziegel für die Schallschutz-Anforderungen
im Mehrfamilienhausbau mit einem Schallschutz Rw = 49,6
dB (36,5er Wand) nachgewiesen durch Prüfzeugnis und ca. Rw = 50 dB (42,5er Wand) nachgewiesen durch Prüfzeugnis
liefern und nach Planunterlagen und Angabe der
Bauleitung gemäß DIN 1053 flucht- und lotrecht unter
Verwendung von Anfangs- und Eckziegeln herstellen.

liefern und nach Planunterlagen und Angabe der
Bauleitung gemäß DIN 1053 flucht- und lotrecht unter
Verwendung von Anfangs- und Eckziegeln herstellen.

Verarbeitung: VD-System
Menge: 1,000 m²

**1.1.12 Ziegel-Außenmauerwerk aus ThermoPlan® MZ 90-G von JUWÖ**
Ziegel-Außenmauerwerk aus ThermoPlan® MZ 90-G von JUWÖ
nach Zulassung Z-17.1-1087
Wärmeleitfähigkeit Lamda R = 0,09 W/(m*K)
Rohdichteklasse 0,70 kg/dm³
Steinfestigkeitsklasse 10 (12 auf Anfr.)
zul. Drucksp. Sigma 0 = 1,3 (1,4) MN/m²
fk  =  3,5 (3,9) MN/m²
Feuerwiderstandsklasse: Brandwand

a) Wanddicke  30  cm
b) Wanddicke  36,5 cm
c) Wanddicke  42,5 cm

Doppelte Ziegelstege an der Außen- und Innenseite zum
Schlitzen für  Elektroleitungen, ohne dass die erste
Dämmstoffkammer geöffnet wird.

Optimierter Ziegel für die Schallschutz-Anforderungen
im Mehrfamilienhausbau mit einem Schallschutz Rw = 48,2
dB nachgewiesen durch Prüfzeugnis (30er Wand) und Rw =
50,8 dB nachgewiesen durch Prüfzeugnis (36,5/42,5er Wand)

liefern und nach Planunterlagen und Angabe der
Bauleitung gemäß DIN 1053 flucht- und lotrecht unter
Verwendung von Anfangs- und Eckziegeln herstellen.

Verarbeitung: VD-System
Menge: 1,000 m²

**1.1.13 Ziegel-Außenmauerwerk aus ThermoPlan® TS 11 von JUWÖ**
Ziegel-Außenmauerwerk aus ThermoPlan® TS 11 von JUWÖ
nach Zulassung Z-17.1-1189
Wärmeleitfähigkeit Lamda R = 0,11 W/(m*K)
Rohdichteklasse 0,75 kg/dm³
Steinfestigkeitsklasse 10
zul. Drucksp. Sigma 0 = 1,4 MN/m²
fk  =  3,7 MN/m²
Feuerwiderstandsklasse: REI-M 90 Brandwand

a) Wanddicke  36,5 cm
b) Wanddicke  42,5 cm

Optimierter Ziegel für die Schallschutz-Anforderungen
im Mehrfamilienhausbau mit einem Schallschutz Rw = 49,5
dB (36,5er Wand) nachgewiesen durch Prüfzeugnis.

liefern und nach Planunterlagen und Angabe der
Bauleitung gemäß DIN 1053 flucht- und lotrecht unter
Verwendung von Anfangs- und Eckziegeln herstellen.

Verarbeitung: VD-System
Menge: 1,000 m²

**1.1.14 Ziegel-Außenmauerwerk aus ThermoPlan® TS 12 von JUWÖ**
Ziegel-Außenmauerwerk aus ThermoPlan® TS 12 von JUWÖ
nach Zulassung Z-17.1-1107
Wärmeleitfähigkeit Lamda R = 0,12 W/(m*K)
Rohdichteklasse 0,75 kg/dm³
Steinfestigkeitsklasse 10
zul. Drucksp. Sigma 0 = 1,4 MN/m²
fk  = 3,7 MN/m²
Feuerwiderstandsklasse:  ab 36,5 cm Brandwand

a) Wanddicke  30  cm
b) Wanddicke  36,5 cm
c) Wanddicke  42,5 cm

Optimierter Ziegel für die Schallschutz-Anforderungen
im Mehrfamilienhausbau mit einem Schallschutz Rw = 50
dB nachgewiesen durch Prüfzeugnis (36,5er Wand)

liefern und nach Planunterlagen und Angabe der
Bauleitung gemäß DIN 1053 flucht-
und lotrecht unter Verwendung von Anfangs- und
Eckziegeln herstellen.
Verarbeitung: VD-System
Menge: 1,000 m²

**1.1.15 Ziegel-Außenmauerwerk aus ThermoPlan® T 14 von JUWÖ**
Ziegel-Außenmauerwerk aus ThermoPlan® T 14 von JUWÖ
nach Zulassung Z-17.1-908
Wärmeleitfähigkeit Lamda R = 0,14 W/(m*K)
Rohdichteklasse 0,70 kg/dm³
Steinfestigkeitsklasse 10
zul. Drucksp. Sigma 0 = 1,3 MN/m²
fk  = 3,4 MN/m²

Feuerwiderstandsklasse: ab 30 cm F 90 A

a) Wanddicke  24  cm
b) Wanddicke  30  cm
c) Wanddicke  36,5 cm

liefern und nach Planunterlagen und Angabe der
Bauleitung gemäß DIN 1053 flucht-und lotrecht unter
Verwendung von Anfangs- und Eckziegeln herstellen.

Verarbeitung: VD-System
Menge: 1,000 m²

**1.1.16 Deckenrand-Schalungsziegel (DRE - Schale Mineralwolle)**
Deckenrand-Schalungsziegel (DRE - Schale Mineralwolle)
mit werkseitig aufgeklebter Dämmung (80 mm) aus
biegeweichem Dämmmaterial (Anwendungstyp T, WLG < 035)
liefern und im System der Außenwand auf Deckenhöhe
aufmauern. Dicke der DRE-Schale 140 mm incl. Dämmstoff
Konform zu DIN 4108 Beiblatt 2 bis Mauerwerk in 36,5 cm
mit Lambda 0,08 W/mK
Verarbeitung: Mit Normal- und Dünnbettmörtel
verwendbar.

a) Ziegelhöhe 17,9 cm
b) Ziegelhöhe 19,9 cm
c) Ziegelhöhe 21,9 cm
d) Ziegelhöhe 24,9 cm
Menge: 1,000 m

**1.1.17 Deckenrand-Schalung (DRE Neopor)**
Deckenrand-Schalung (DRE Neopor)
mit ca. 15 mm Ziegelblende und Dämmstoff aus Neopor
werkseitig aufgeklebt liefern und im System der
Außenwand auf Deckenhöhe aufkleben.
Dicke 120 mm
Konform zu DIN 4108 Beiblatt 2 bis Mauerwerk in 36,5 cm
mit Lambda 0,08 W/mK
Verarbeitung: Mit Baukleber oder Bauschaum verwendbar.

a) Ziegelhöhe 19,9 cm
b) Ziegelhöhe 21,9 cm
c) Ziegelhöhe 24,0 cm
Menge: 1,000 m

**1.1.18 Deckenrand-Schalung (DER +)**
Deckenrand-Schalung (DER +)
mit ca. 15 mm Ziegelblende und Dämmstoff aus Neopor,
werkseitig aufgeklebt mit Dämmstoffverbindern und
Edelstahlankern für den Einbau im auflagerlosen
Bereich, wie geschoßhohe Fenster liefern und im System
der Außenwand auf Deckenhöhe auf und in die Schalung
einstellen.
Dicke 120 mm

a) Ziegelhöhe 20 cm
b) Ziegelhöhe 22 cm
c) Ziegelhöhe 24 cm
Menge: 1,000 m

#### Titel 1.2 RX-Serie

**1.2.1 Ziegel-Außenmauerwerk aus klimaneutralem ThermoPlan® RX 60**
Ziegel-Außenmauerwerk aus klimaneutralem ThermoPlan® RX
60 von JUWÖ
nach Zulassung Nr. Z-17.1-1067
mit integrierter Graphit beschichteter PoroTec® Dämmung
(HBCD frei) im Dünnbettverfahren mit gedeckelter
Lagerfuge für Mauerwerk ohne Stoßfugenvermörtelung in
allen Geschossen liefern und nach Planunterlagen und
Angabe der Bauleitung gemäß DIN EN 1996 NA flucht und
lotrecht unter Verwendung der verfügbaren
Ergänzungsziegel (Laibungsziegel/End-und Eckziegel)
herstellen.

Wärmeleitfähigkeit Lamda R mit Dünnbettmörtel 900D:
0,060 W/(mK)

Ziegelrohdichteklasse: 0,50 kg/dm³
Charakteristischer Wert der Mauerwerksdruckfestigkeit
mit Dünnbettmörtel 900D: fk 1,9 MN/m²

Brandschutz:
F60-AB tragende raumabschließende Wände
F30-AB tragende Wandabschnitte < 1,0m (Pfeiler)

a) Wanddicke 30,0 cm
b) Wanddicke 42,5 cm
c) Wanddicke 50,0 cm
Menge: 1,000 m²

**1.2.2 Ziegel-Außenmauerwerk aus klimaneutralem ThermoPlan® RX 65-G**
Ziegel-Außenmauerwerk aus klimaneutralem ThermoPlan® RX
65-G von JUWÖ
nach Zulassung Nr. Z-17.1-1067
mit integrierter Graphit beschichteter PoroTec® Dämmung
(HBCD frei) im Dünnbettverfahren mit gedeckelter
Lagerfuge für Mauerwerk ohne Stoßfugenvermörtelung in
allen Geschossen liefern und nach Planunterlagen und
Angabe der Bauleitung gemäß DIN EN 1996 NA flucht und
lotrecht unter Verwendung der verfügbaren
Ergänzungsziegel (Laibungsziegel/End-und Eckziegel)
herstellen.

Wärmeleitfähigkeit Lamda R mit Dünnbettmörtel 900D:
0,065 W/(mK)
Ziegelrohdichteklasse: 0,55 kg/dm³
Charakteristischer Wert der Mauerwerksdruckfestigkeit
mit Dünnbettmörtel 900D: fk 2,5 MN/m²

Brandschutz:
F60-AB tragende raumabschließende Wände
F30-AB tragende Wandabschnitte < 1,0m (Pfeiler)

Schallschutz bei Wanddicke
30,0 cm: RX 300/65-G Rw,Bau,ref = 48,0 dB
36,5 cm: RX 365/65-G Rw,Bau,ref = 49,5 dB
42,5 cm: RX 425/65-G Rw,Bau,ref = 48,7 dB

a) Wanddicke 30,0 cm
b) Wanddicke 36,5 cm
c) Wanddicke 42,5 cm
Menge: 1,000 m²

**1.2.3 Ziegel-Außenmauerwerk aus klimaneutralem ThermoPlan® RX 80-GT**
Ziegel-Außenmauerwerk aus klimaneutralem ThermoPlan® RX
80-GT von JUWÖ
nach Zulassung Nr. Z-17.1-1068
mit integrierter Graphit beschichteter PoroTec® Dämmung
(HBCD frei) im Dünnbettverfahren mit gedeckelter
Lagerfuge für Mauerwerk ohne Stoßfugenvermörtelung in
allen Geschossen liefern und nach Planunterlagen und
Angabe der Bauleitung gemäß DIN EN 1996 NA flucht und
lotrecht unter Verwendung der verfügbaren
Ergänzungsziegel (Laibungsziegel/End-und Eckziegel)
herstellen.

Wärmeleitfähigkeit Lamda R mit Dünnbettmörtel 900D:
0,08 W/(mK)
Ziegelrohdichteklasse: 0,70 kg/dm³
Charakteristischer Wert der Mauerwerksdruckfestigkeit
mit Dünnbettmörtel 900D: fk 5,0 MN/m²

Brandschutz:
F90-AB tragende raumabschließende Wände
F90-AB tragende Wandabschnitte <1,0m (Pfeiler)

Schallschutz bei Wanddicke
36,5 cm: RX 365/80-GT Rw,Bau,ref = 50,7 dB
42,5 cm: RX 425/80-GT Rw,Bau,ref = 49,6 dB

a) Wanddicke 36,5 cm
b) Wanddicke 42,5 cm
Menge: 1,000 m²

#### Titel 1.3 Wärmegedämmte Ringanker, Ringbalken aus U - Schalen und WU-Schalen

**1.3.1 Ringanker, Ringbalken liefern und herstellen aus U-Schalen, Höhe 24,4 cm**
Ringanker, Ringbalken liefern und herstellen aus
U-Schalen,
Höhe 24,4 cm,  Länge 24 cm,
kraftschlüssig aufmauern mit Dämmmörtel bzw.
Dünnbettmörtel.
Einlegen einer Wärmedämmschicht (WLG 035) d > 6 cm.
Ausbetonieren mit Beton nach statischen Anforderungen.
Bewehrung in separater Position.

a) Wanddicke  17,5 cm
b) Wanddicke  24  cm
c) Wanddicke  30  cm
d) Wanddicke  36,5 cm
e) Wanddicke  42,5 cm
f)  Wanddicke  49  cm
Menge: 1,000 m

**1.3.2 Ringanker, Ringbalken liefern und herstellen aus WU-Schalen, Höhe 24,4 cm**
Ringanker, Ringbalken liefern und herstellen aus
bereits wärmegedämmten
WU-Schalen, Höhe 24,4 cm,  Länge 24 cm,
kraftschlüssig aufmauern mit Dämmmörtel bzw.
Dünnbettmörtel.
Ausbetonieren mit Beton nach statischen Anforderungen.
Bewehrung in separater Position.

a) Wanddicke  30  cm
b) Wanddicke  36,5 cm
c) Wanddicke  42,5 cm
d) Wanddicke  49  cm
Menge: 1,000 m

**1.3.3 Ringanker, Ringbalken liefern und herstellen aus Ringanker-Dämmschale RDS**
Ringanker, Ringbalken liefern und herstellen aus
bereits wärmegedämmter
Ringanker-Dämmschale RDS, Höhe 25 cm,  Länge 100 cm,
kraftschlüssig aufkleben mit Dünnbettmörtel.
Dämmstoffdicke außenseitig 80 mm, innenseitig 50 mm,
beidseitig verblendet mit einer massiven Ziegelschale
Dicke 10 mm mit profilierter Oberflache. Die beiden
Dämmschalen sind kraftschlüssig verbunden mittels
Distanzbügeln aus hochwertigem Flachstahl (3 Stück pro
Element bzw. pro lfm). Ober- und Unterseite der RDS mit
Doppelnut für verbesserte Haftung auf dem Untergrund.
Lot- und fluchtgerecht auf der Mauerwerkskrone in
frischen Dünnbettmörtel nach den Verarbeitungshinweisen
des Herstellers einbauen. Ausbetonieren mit Beton nach
statischen Anforderungen.
Bewehrung in separater Position.

a) Wanddicke  30  cm
b) Wanddicke  36,5 cm
c) Wanddicke  42,5 cm
d) Wanddicke  49  cm
Menge: 1,000 m

**1.3.4 Ecken der Ringanker, Ringbalken aus Ringanker-Dämmschale RDS-Ecke 90°**
Ecken der Ringanker, Ringbalken liefern und herstellen
aus bereits wärmegedämmter
Ringanker-Dämmschale RDS-Ecke 90°
Höhe 25 cm,  kraftschlüssig aufkleben mit
Dünnbettmörtel.
Dämmstoffdicke außenseitig 80 mm, verblendet mit einer
massiven Ziegelschale Dicke 10 mm mit profilierter
Oberfläche.
Als Ergänzung zum dem Ringanker, wie vor beschrieben.

a) Wanddicke  30  cm
b) Wanddicke  36,5 cm
c) Wanddicke  42,5 cm
d) Wanddicke  49  cm
Menge: 1,000 St

#### Titel 1.4 Feuchtigkeitssperre, Wärmedämmung

**1.4.1 Mauersperrbahn am Wandfuß aus Bitumenpappe R 500 besandet**
Mauersperrbahn am Wandfuß
aus einer Bitumenpappe R 500 besandet als
Feuchtigkeitssperre sowie zur Verbesserung der
Schalllängsdämmung als Streifen in
Breite der Wanddicke liefern und in Mörtel verlegen.

a) Wanddicke  24  cm
b) Wanddicke  30  cm
c) Wanddicke  36,5 cm
d) Wanddicke  42,5 cm
e) Wanddicke  49  cm
Menge: 1,000 m

**1.4.2 Mauersperrbahn zw. Mauerwerk und Massivdecke aus Bitumenpappe R 500 besandet**
Mauersperrbahn aus einer Bitumenpappe R 500 besandet
(keine Mauersperrfolie)
liefern und zwischen Mauerwerk und Massivdecke einlegen
nach Planungsunterlagen bzw. Angabe der Bauleitung zur
Vermeidung von Zwängungen durch unterschiedliche
Verformungseigenschaften sowie zur Reduzierung von
Wärme- und Schallbrücken.

a) Wanddicke  24  cm
b) Wanddicke  30  cm
c) Wanddicke  36,5 cm
d) Wanddicke  42,5 cm
e) Wanddicke  49  cm
Menge: 1,000 m

#### Titel 1.5 Wärmedämmung Dachanschlussdetail

**1.5.1 Einlegen einer biegeweichen Mineralfaserplatte; >= 8,0 cm WLG 040 am Wandkopf**
Einlegen einer biegeweichen Mineralfaserplatte;
>= 8,0 cm WLG 040, zur Reduzierung der
Wärmebrückenwirkung am Wandkopf von Wänden, welche bis
zur Dachhaut hochgeführt werden. Einschl. dem
Mörtelabgleich der Mauerwerkskrone und dem Aufbringen
einer Bitumenpappe R 500 besandet. Zur Vermeidung von
Wärmebrücken.
Einbau nach Planunterlagen bzw. Angaben der Bauleitung.

a) Wanddicke  24  cm
b) Wanddicke  30  cm
c) Wanddicke  36,5 cm
d) Wanddicke  42,5 cm
e) Wanddicke  49  cm
Menge: 1,000 m

### Abschnitt 2 Kelleraußenwände

#### Titel 2.1 Kelleraußenwände aus ThermoPlan® - Ziegel

**2.1.1 Ziegel-Außenmauerwerk aus ThermoPlan® TS 12 von JUWÖ**
Ziegel-Außenmauerwerk aus ThermoPlan® TS 12 von JUWÖ
nach Zulassung Z-17.1-1107
Wärmeleitfähigkeit Lamda R = 0,12 W/(m*K)
Rohdichteklasse 0,75 kg/dm³
Steinfestigkeitsklasse 10
zul. Drucksp. Sigma 0 = 1,4 MN/m²
fk  =  3,7 MN/m²
Wanddicke >=36,5 cm F 90 A Brandwand, REI-M 90

Optimierter Ziegel für die Schallschutz-Anforderungen
im Mehrfamilienhausbau mit einem Schallschutz Rw = 50
dB nachgewiesen durch Prüfzeugnis (36,5er Wand)
liefern und nach Planunterlagen und Angabe der
Bauleitung gemäß DIN 1053 flucht-
und lotrecht unter Verwendung von Anfangs- und
Eckziegeln herstellen.

Verarbeitung: VD-System

a) Wanddicke  36,5 cm
b) Wanddicke  42,5 cm
Menge: 1,000 m²

**2.1.2 Ziegel-Außenmauerwerk aus ThermoPlan® T 14 Kellerziegel von JUWÖ**
Ziegel-Außenmauerwerk aus ThermoPlan® T14 Kellerziegel
von JUWÖ
nach Zulassung Z-17.1-908
Wärmeleitfähigkeit Lamda R = 0,14 W/(m*K)
Rohdichteklasse 0,70 kg/dm³
Steinfestigkeitsklasse 10
zul. Drucksp. Sigma 0 = 1,3 MN/m²
fk  = 3,4 MN/m²
Feuerwiderstandsklasse:  F 90 A

Der T 14 Kellerziegel hat glatte Außenseiten zum
leichteren Aufbringen der Kellerabdichtung. Liefern und
nach Planunterlagen und Angabe der Bauleitung gemäß DIN
1053 flucht- und lotrecht unter Verwendung von Anfangs-
und Eckziegeln herstellen.

Verarbeitung: VD-System

a) Wanddicke  36,5 cm
Menge: 1,000 m²

### Abschnitt 3 Innenwände aus Plan-Hochlochziegel HLz

#### Titel 3.1 Innenwände aus ThermoPlan® - Ziegel

**3.1.1 Ziegel-Innenmauerwerk aus ThermoPlan TS Quadrat von JUWÖ**
Ziegel-Innenmauerwerk aus ThermoPlan TS Quadrat von
JUWÖ
Zulassung Z-17.1- 1037
Rohdichteklasse 0,8 kg/dm³
Steinfestigkeitsklasse 12
zul. Drucksp. Sigma 0 = 1,8 MN/m²
fk =  4,7 MN/m²
Feuerwiderstandsdauer: Wanddicke 11,5 F 90 A,
ab 17,5 cm Brandwand REI-M 90

a) Wanddicke  10  cm
b) Wanddicke  11,5 cm
c) Wanddicke  17,5 cm
d) Wanddicke  24  cm

liefern und nach Planunterlagen und Angabe der
Bauleitung gemäß DIN 1053 flucht- und lotrecht
herstellen.
Menge: 1,000 m²

**3.1.2 Ziegel-Innenmauerwerk aus Plan-Schallschutzziegel (Rohdichte 1,2) von JUWÖ**
Ziegel-Innenmauerwerk aus Plan-Schallschutzziegel von
JUWÖ
Zulassung Z-17.1- 913
Rohdichteklasse 1,2 kg/dm³
Steinfestigkeitsklasse 16
zul. Drucksp. Sigma 0 = 2,1 MN/m²
fk  = 5,5 MN/m²
Feuerwiderstandsdauer: >=17,5 cm Brandwand REI-M 90
11,5 cm = F 90 A

a) Wanddicke  11,5 cm
b) Wanddicke  17,5 cm
c) Wanddicke  24,0 cm

liefern und nach Planunterlagen und Angabe der
Bauleitung gemäß DIN 1053 flucht-
und lotrecht herstellen.
Menge: 1,000 m²

**3.1.3 Ziegel-Innenmauerwerk aus Plan-Schallschutzziegel (Rohdichte 1,4) von JUWÖ**
Ziegel-Innenmauerwerk aus Plan-Schallschutzziegel von
JUWÖ
Zulassung Z-17.1- 913
Rohdichteklasse 1,4 kg/dm³
Steinfestigkeitsklasse 20
zul. Drucksp. Sigma 0 = 2,4 MN/m²
fk  = 6,3 MN/m²
Feuerwiderstandsdauer: >=17,5 cm Brandwand REI-M 90
11,5 cm = F 90 A

liefern und nach Planunterlagen und Angabe der
Bauleitung gemäß DIN 1053 flucht- und lotrecht
herstellen.

a) Wanddicke  11,5 cm
b) Wanddicke  17,5 cm
c) Wanddicke  24,0 cm
Menge: 1,000 m²

#### Titel 3.2 Ziegelfertigteil-Stürze

**3.2.1 Ziegelfertigteil-Stürze H 7,1 cm als Zulage zum Hauptmauerwerk**
Stürze zum Überdecken von Öffnungen in Innenwänden
aus Ziegelfertigteil-Stürzen
liefern und herstellen als Zulage zum Hauptmauerwerk.
Höhe der Ziegelstürze: 7,1 cm
Breite der Ziegelstürze: 11,5 cm oder 17,5 cm oder 2 x
11,5 cm für die 24 cm Wand
Länge nach Öffnungsbreite zzgl. 12,5 cm Auflagerlänge
auf jeder Seite
Aufmauern mit Normalmörtel MG II a

a) Wanddicke  11,5 cm
b) Wanddicke  17,5 cm
c) Wanddicke  24  cm
Menge: 1,000 m

**3.2.2 Ziegelfertigteil-Stürze H 11,3 cm als Zulage zum Hauptmauerwerk**
Stürze zum Überdecken von Öffnungen in Innenwänden
aus Ziegelfertigteil-Stürzen
liefern und herstellen als Zulage zum Hauptmauerwerk.
Höhe der Ziegelstürze: 11,3 cm
Breite der Ziegelstürze: 11,5 cm oder 17,5 cm oder 2 x
11,5 cm für die 24 cm Wand
Länge nach Öffnungsbreite zzgl. 12,5 cm Auflagerlänge
auf jeder Seite
Aufmauern mit Normalmörtel MG II a

a) Wanddicke  11,5 cm
b) Wanddicke  17,5 cm
c) Wanddicke  24  cm
Menge: 1,000 m

#### Titel 3.3 Ringanker, Ringbalken, Aussteifungsstützen aus U - Schalen Innenwände

**3.3.1 Ringanker, Ringbalken liefern und herstellen aus U-Schalen, Höhe 24 cm**
Ringanker, Ringbalken liefern und herstellen aus
U-Schalen
Höhe 24,4 cm,  Länge 24 cm, kraftschlüssig aufmauern
mit Normalmörtel (Innenwände).
Lichter Betonquerschnitt b/h = 9/18 cm (d=17,5 cm) bzw.
b/h = 11/18 cm (d=24 cm).
Betongüte nach statischen Anforderungen.
Bewehrung in separater Position.

a) Wanddicke  17,5 cm
b) Wanddicke  24  cm
Menge: 1,000 m

#### Titel 3.4 Feuchtigkeitssperre, Wärmedämmung

**3.4.1 Horizontale Feuchtigkeitssperre am Wandfuß aus Bitumenpappe R 500**
Horizontale Feuchtigkeitssperre am Wandfuß aus einer
Bitumenpappe R 500 besandet als Streifen in Breite der
Wanddicke liefern und in Mörtel verlegen.

a) Wanddicke  11,5 cm
b) Wanddicke  17,5 cm
c) Wanddicke  24  cm
Menge: 1,000 m

**3.4.2 Mauersperrbahn aus einer Bitumenpappe R 500 besandet**
Mauersperrbahn aus einer Bitumenpappe R 500 besandet
(keine Mauersperrfolie) liefern und zwischen Mauerwerk
und Massivdecke einlegen nach Planungsunterlagen bzw.
Angabe der Bauleitung zur Vermeidung von Zwängungen
durch unterschiedliche Verformungseigenschaften sowie
zur Reduzierung von Wärme- und Schallbrücken.

a) Wanddicke  11,5 cm
b) Wanddicke  17,5 cm
c) Wanddicke  24  cm
Menge: 1,000 m

**3.4.3 Einlegen einer biegeweichen Mineralfaserplatte; >= 8,0 cm WLG 040 am Wandkopf**
Einlegen einer biegeweichen Mineralfaserplatte
>=8,0 cm WLG 040, zur Reduzierung der
Wärmebrückenwirkung am Wandkopf von Wänden, welche bis
zur Dachhaut hochgeführt werden auf die 500er Dachpappe
bzw. auf einen Mörtelabgleich, zur Vermeidung von
Spannungsrissen und Wärmebrücken nach
Planungsunterlagen bzw. Angaben der Bauleitung.

a) Wanddicke  11,5 cm
b) Wanddicke  17,5 cm
c) Wanddicke  24  cm
Menge: 1,000 m

### Abschnitt 4 Schallschutzwände

#### Titel 4.1 Einschalige Schallschutzwände aus Planfüllziegel von JUWÖ

**4.1.1 Mauerwerk der Schallschutzwände (Wohnungstrennwände, Treppenraumwände)**
Mauerwerk der Schallschutzwände (Wohnungstrennwände,
Treppenraumwände) 24 cm und 30 cm
liefern und nach Planunterlagen und Angabe der
Bauleitung aus Planfüllziegel
Zulassung Z-17.1- 911 (17,5 u. 24 cm) Z-17.1-688 (30
cm) herstellen.

Steinfestigkeitsklasse 12 (17,5 u. 24 cm)
zul. Drucksp. Sigma 0 = 2,2 MN/m²,
fk  =  5,8 MN/m²
Brandwand F 90 A + M

Steinfestigkeitsklasse 8 (30 cm)
zul. Drucksp. Sigma 0 = 1,4 MN/m²,
fk  = 3,7 MN/m²
Brandwand F 90 A + M

Geschosshoch mit dem zum System gehörigen
Dünnbettmörtel aufmauern und verfüllen mit Beton nach
DIN EN 206,
Festigkeitsklasse >= C12/15, Körnung 0-16 mm, mit
Betonverflüssiger.

a) Wanddicke  17,5 cm
b) Wanddicke  24 cm
c) Wanddicke  30 cm
Menge: 1,000 m²

#### Titel 4.2 Zweischalige Schallschutzwände aus Planfüllziegel 2 x 17,5 cm von JUWÖ

**4.2.1 Mauerwerk der zweischaligen Haustrennwände 2 x17,5 cm liefern und herstellen**
Mauerwerk der zweischaligen Haustrennwände (2 x 17,5
cm) liefern und herstellen nach Planunterlagen und
Angabe der Bauleitung aus Planfüllziegel
Zulassung Z-17.1-911

Steinfestigkeitsklasse 12
zul. Drucksp. Sigma 0 = 2,2 MN/m²
fk  = 5,8 MN/m²
Brandwand F90 A + M
Geschosshoch mit dem zum System gehörigen
Dünnbettmörtel aufmauern und verfüllen mit Beton nach
DIN EN 206, Festigkeitsklasse >= C 12 / 15, Körnung
0-16 mm, mit Betonverflüssiger.
Erforderliche Füllbetonmenge für d = 17,5 cm ca. 85
ltr. /m²

Die Trennfuge muss >= 3 cm sein und ist vollflächig und
dicht gestoßen mit Mineralfaser-Trennfugenplatten nach
DIN EN 13162,
Anwendungsbereich WTH-sh nach DIN 4108-10 auszubilden.

a) Wanddicke  2 x 17,5 cm
(Preiskalkulation für die gesamte Wandkonstruktion)
Menge: 1,000 m²

#### Titel 4.3 Zweischalige Schallschutzwände aus Plan HLZ 1,4 2 x 17,5 cm von JUWÖ

**4.3.1 Mauerwerk der Schallschutzwände (Wohnungstrennwände, Haustrennwände) aus Plan-HLZ**
Mauerwerk der zweischaligen Schallschutzwände
(Wohnungstrennwände, Haustrennwände) liefern und
zweischalig herstellen nach Planunterlagen und Angabe
der Bauleitung aus Plan-HLZ 20 - 1,4 kg/dm³ nach Zul.
Z-17.1- 913 mit Stoßfugenverzahnung.

Die Wandtrennfuge muss > 3 cm sein und ist vollflächig
und dicht gestoßen mit Mineralfaser-Trennfugenplatten
nach DIN EN 13162,
Anwendungsbereich WTH-sh nach DIN 4108-10 auszubilden

a) Wanddicke  2 x 17,5cm
(Preiskalkulation für die gesamte Wandkonstruktion)
Menge: 1,000 m²

### Abschnitt 5 Brandwände REI-M 90

#### Titel 5.1 Brandwände aus Planziegel von JUWÖ beidseitig verputzt

**5.1.3 Ziegel-Außenmauerwerk aus ThermoPlan® MZ 70 36,5-42,5 cm von JUWÖ**
Ziegel-Außenmauerwerk aus ThermoPlan  MZ 70 von JUWÖ
nach Zulassung Z-17.1-1084
Wärmeleitfähigkeit  R = 0,07 W/(m*K)
Rohdichteklasse 0,55 kg/dm³
Steinfestigkeitsklasse  8
zul. Drucksp.: 0,84 MN/m²
fk = 2,2 MN/m²

Feuerwiderstandsklasse: F90A >30cm, Brandwand >36,5cm

a) Wanddicke  36,5 cm
b) Wanddicke  42,5 cm

liefern und nach Planunterlagen und Angabe der
Bauleitung gemäß DIN 1053 flucht- und lotrecht unter
Verwendung von Anfangs- und Eckziegeln herstellen.

Verarbeitung: VD-System
Menge: 1,000 m²

**5.1.1 Ziegel-Außenmauerwerk aus ThermoPlan® S 8 von JUWÖ**
Ziegel-Außenmauerwerk aus ThermoPlan® S 8 von JUWÖ
nach Zulassung  Z-17.1-1013, 42,5 cm
Wärmeleitfähigkeit Lamda R = 0,08 W/(m*K)
Rohdichteklasse 0,60 kg/dm³
Steinfestigkeitsklasse  8
zul. Drucksp. Sigma 0 = 0,9 MN/m²
fk  = 2,3 MN/m²

Brandwand  REI-M 90

a) Wanddicke  42,5 cm

liefern und nach Planunterlagen und Angabe der
Bauleitung gemäß DIN 1053 flucht- und lotrecht unter
Verwendung von Anfangs- und Eckziegeln herstellen.
Verarbeitung: VD-System
Menge: 1,000 m²

**5.1.9 Ziegel-Außenmauerwerk aus ThermoPlan® S 9 von JUWÖ**
Ziegel-Außenmauerwerk aus ThermoPlan® S 9 von JUWÖ
nach Zulassung Z-17.1-1013 / Z-17.1-946
Wärmeleitfähigkeit Lamda R = 0,09 W/(m*K)
Rohdichteklasse 0,60 / 0,65 kg/dm³
Steinfestigkeitsklasse 8
zul. Drucksp. Sigma 0 = 0,9 MN/m²
fk  =  2,3 MN/m²

Feuerwiderstandsklasse:

Brandwand  (36,5 cm mit Zulassung Z-17.1-1013 Werk Zeller)

a) Wanddicke  36,5 cm

liefern und nach Planunterlagen und Angabe der
Bauleitung gemäß DIN 1053 flucht-und lotrecht
unter Verwendung von Anfangs- und Eckziegeln herstellen.

Verarbeitung: VD-System
Menge: 1,000 m²

**5.1.2 Ziegel-Außenmauerwerk aus ThermoPlan® MZ 90-G von JUWÖ**
Ziegel-Außenmauerwerk aus ThermoPlan®  MZ 90-G von JUWÖ
nach Zulassung Z-17.1-1087, 30 cm, 36,5 cm und 42,5 cm
Wärmeleitfähigkeit  R = 0,09 W/(m*K
Rohdichteklasse 0,70 kg/dm³
Steinfestigkeitsklasse 10
zul. Drucksp.  Sigma0 = 1,3 MN/m²
fk  = 3,5 MN/m²

Brandwand  REI-M 90

a) Wanddicke  30,0:
b) Wanddicke  36,5 cm
c) Wanddicke  42,5 cm

Doppelte Ziegelstege an der Außen- und Innenseite zum
Schlitzen für  Elektroleitungen, ohne dass die erste
Dämmstoffkammer geöffnet wird.

Optimierter Ziegel für die Schallschutz-Anforderungen
im Mehrfamilienhausbau mit einem Schallschutz Rw = 48,3
dB nachgewiesen durch Prüfzeugnis (30er Wand) und Rw =
50 dB nachgewiesen durch Prüfzeugnis (36,5er Wand)

liefern und nach Planunterlagen und Angabe der
Bauleitung gemäß DIN 1053 flucht- und lotrecht als
Brandwand unter Verwendung von Anfangs- und Eckziegeln
herstellen.
Verarbeitung: VD-System
Menge: 1,000 m²

**5.1.11 Ziegel-Außenmauerwerk aus ThermoPlan® MZ 90-GMS von JUWÖ**
Ziegel-Außenmauerwerk aus ThermoPlan® MZ 90-GMS von
JUWÖ
nach Zulassung Z-17.1-1164
Wärmeleitfähigkeit Lamda R = 0,09 W/(m*K)
Rohdichteklasse 0,70 kg/dm³
Steinfestigkeitsklasse 12
zul. Drucksp. Sigma 0 = 1,6 MN/m²
fk =  4,5 MN/m²

Feuerwiderstandsklasse: Brandwand

a) Wanddicke  36,5 cm
b) Wanddicke  42,5 cm

Optimierter Ziegel für die Schallschutz-Anforderungen
im Mehrfamilienhausbau mit einem Schallschutz Rw = 49,6
dB (36,5er Wand) nachgewiesen durch Prüfzeugnis und ca. Rw = 50 dB (42,5er Wand) nachgewiesen durch Prüfzeugnis
liefern und nach Planunterlagen und Angabe der
Bauleitung gemäß DIN 1053 flucht- und lotrecht unter
Verwendung von Anfangs- und Eckziegeln herstellen.

liefern und nach Planunterlagen und Angabe der
Bauleitung gemäß DIN 1053 flucht- und lotrecht unter
Verwendung von Anfangs- und Eckziegeln herstellen.

Verarbeitung: VD-System
Menge: 1,000 m²

**5.1.3 Ziegel-Außenmauerwerk aus ThermoPlan® TS 11 von JUWÖ**
Ziegel-Außenmauerwerk aus ThermoPlan® TS 11 von JUWÖ
nach Zulassung Z-17.1-1189
36,5 cm und 42,5 cm
Wärmeleitfähigkeit Lamda R = 0,11 W/(m*K)
Rohdichteklasse 0,75 kg/dm³
Steinfestigkeitsklasse  10
zul. Drucksp. Sigma 0 = 1,4 MN/m²
fk = 3,7 MN/m²
Feuerwiderstandsklasse: Brandwand

a) Wanddicke  36,5 cm
b) Wanddicke  42,5 cm

Optimierter Ziegel für die Schallschutz-Anforderungen
im Mehrfamilienhausbau mit einem Schallschutz Rw = 49,5
dB (36,5er Wand) nachgewiesen durch Prüfzeugnis

liefern und nach Planunterlagen und Angabe der
Bauleitung gemäß DIN 1053 flucht- und lotrecht als
Brandwand unter Verwendung von Anfangs- und Eckziegeln
herstellen.

Verarbeitung: VD-System
Menge: 1,000 m²

**5.1.4 Ziegel-Außenmauerwerk aus ThermoPlan® TS 12 von JUWÖ**
Ziegel-Außenmauerwerk aus ThermoPlan® TS 12 von JUWÖ
nach Zulassung Z-17.1-1107
36,5 cm und 42,5 cm
Wärmeleitfähigkeit Lamda R = 0,12 W/(m*K)
Rohdichteklasse 0,75 kg/dm³
Steinfestigkeitsklasse 10
zul. Drucksp. Sigma 0 = 1,4 MN/m²
fk  = 3,7 MN/m²
Feuerwiderstandsklasse:  ab 36,5 cm Brandwand

a) Wanddicke  36,5 cm
b) Wanddicke  42,5 cm

Optimierter Ziegel für die Schallschutz-Anforderungen
im Mehrfamilienhausbau mit einem Schallschutz Rw = 50
dB nachgewiesen durch Prüfzeugnis (36,5er Wand)

liefern und nach Planunterlagen und Angabe der
Bauleitung gemäß DIN 1053 flucht-
und lotrecht als Brandwand unter Verwendung von Anfangs
und Eckziegeln herstellen.

Verarbeitung: VD-System
Menge: 1,000 m²

#### Titel 5.2 Brandwände aus Planfüllziegel von JUWÖ beidseitig verputzt

**5.2.1 Mauerwerk der Brandwände aus Planfüllziegel**
Mauerwerk der Brandwände aus Planfüllziegel
nach Zulassung Z-17.1-911 liefern und nach
Planungsunterlagen bzw. Angabe der
Bauleitung als Brandwand flucht- und lotrecht gemäß DIN
1053 herstellen. Geschosshoch mit dem zum System
gehörigen Dünnbettmörtel aufmauern und verfüllen
mit Beton nach DIN EN 206,
Festigkeitsklasse >= C12/15, Körnung 0-16 mm
mit Betonverflüssiger.

a) Wanddicke  17,5 cm
b) Wanddicke  24 cm
Menge: 1,000 m²

#### Titel 5.3 Brandwände aus ThermoPlan TS Quadrat von JUWÖ beidseitig verputzt

**5.3.1 Ziegel-Innenmauerwerk aus ThermoPlan® TS Quadrat von JUWÖ**
Ziegel-Innenmauerwerk aus ThermoPlan® TS Quadrat von
JUWÖ
Zulassung Z-17.1- 1037
Rohdichteklasse 0,8 kg/dm³
Steinfestigkeitsklasse 12
zul. Drucksp. Sigma 0 = 1,8 MN/m²
fk  = 4,7 MN/m²

a) Wanddicke  17,5 cm

liefern und nach Planunterlagen und Angabe der
Bauleitung als Brandwand gemäß DIN 1053
flucht- und lotrecht herstellen.
Menge: 1,000 m²

#### Titel 5.4 Brandwände aus Planschallschutzziegel 1,2 von JUWÖ beidseitig verputzt

**5.4.1 Mauerwerk der Brandwände aus Planziegel (1,2 kg/dm3)**
Mauerwerk der Brandwände aus Planziegel von
JUWÖ
Zulassung Z-17.1- 913
Rohdichteklasse 1,2 kg/dm³
Steinfestigkeitsklasse 12
zul. Drucksp. Sigma 0 = 2,1 MN/m²
fk  = 5,5 MN/m²

liefern und nach Planungsunterlagen bzw. Angabe der
Bauleitung flucht- und lotrecht als Brandwand gemäß DIN
1053 herstellen.

a) Wanddicke  17,5 cm
b) Wanddicke  24 cm
Menge: 1,000 m²

#### Titel 5.5 Brandwände aus Planschallschutzziegel 1,4 von JUWÖ beidseitig verputzt

**5.5.1 Mauerwerk der Brandwände aus Planziegel (1,4 kg/dm3)**
Mauerwerk der Brandwände aus Planziegel von
JUWÖ
Zulassung Z-17.1- 913
Rohdichteklasse 1,4 kg/dm³
Steinfestigkeitsklasse 20
zul. Drucksp. Sigma 0 = 2,4 MN/m²
fk  = 6,3 MN/m²

liefern und nach Planungsunterlagen bzw. Angabe der
Bauleitung flucht- und lotrecht als Brandwand gemäß DIN
1053 herstellen.

a) Wanddicke  17,5 cm
b) Wanddicke  24 cm
Menge: 1,000 m²

### Abschnitt 6 Sockel- und Kimmziegel

#### Titel 6.1 Plan Sockelziegel

**6.1.1 PlanSockelziegel 24 cm von JUWÖ**
PlanSockelziegel  von JUWÖ
Zulassung Z-17.1- 913
Rohdichteklasse 0,8 kg/dm³
Steinfestigkeitsklasse 12
In Kombination mit darüberliegenden Mauerwerk maximal
fk =  4,7 MN/m²

Feuerwiderstandsdauer:  REI-M 90

a) Wanddicke  24  cm

liefern und nach Planunterlagen und Angabe der
Bauleitung gemäß DIN 1053 flucht- und lotrecht
herstellen.

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Menge: 1,000 m

#### Titel 6.2 Plan-Hochlochziegel RX-Kimmziegel

**6.2.1 wärmegedämmter Plan-Hochlochziegel RX-Kimmziegel**
wärmegedämmter Plan-Hochlochziegel RX-Kimmziegel von JUWÖ
Zulassung Z-17.1- 993/913*
Rohdichteklasse 0,8 kg/dm³
Steinfestigkeitsklasse 12
fk =  4,7 MN/m²*
fK = 5,0 MN/m²

Feuerwiderstandsdauer:  F90 AB

a) Wanddicke 11,5  cm (Zulassung Z-17.1-913)*
b) Wanddicke 17,5 cm
c) Wanddicke  24 cm

liefern und nach Planunterlagen und Angabe der
Bauleitung gemäß DIN 1053 flucht- und lotrecht
herstellen.
Menge: 1,000 m
